# AE09/GM-24. Detector de metano a 24V - AE09/GM-24. Detector de metano a 24V Aguilera

- Propiedad del archivo: CONSTRUNARIO
- Formato: FIEBDC-3/2012
- Programa: Construnario Versión 3.51
- Fecha de los precios: 14/11/2023
- Divisa: EUR

**AE09GM-24** u AE09/GM-24. Detector de metano a 24V - AE09/GM-24. Detector de metano a 24V Aguilera
Precio: 67.00
Detector de metano a 24V de Aguilera Electrónica.
