# AE90/FAVS - Detector de llama - Detectores Aguilera

- Propiedad del archivo: CONSTRUNARIO
- Formato: FIEBDC-3/2012
- Programa: Construnario Versión 3.51
- Fecha de los precios: 14/11/2023
- Divisa: EUR

**AE90FAVS** u AE90/FAVS - Detector de llama - Detectores Aguilera
Precio: 548.32
Detector indicado para la detección de llama en aquellos lugares en los que se puede producir fuego inicial en lugar de humo. Temperatura de funcionamiento de 0º C a 45ºC Consumo: 320 ?A (reposo), 45-50 mA (alarma). Alimentación entre 12-28 Vcc.
