# AE90/FEN-EX135. Detector FENWALL ATEX - AE90/FEN-EX135. Detector FENWALL ATEX Aguilera

- Propiedad del archivo: CONSTRUNARIO
- Formato: FIEBDC-3/2012
- Programa: Construnario Versión 3.51
- Fecha de los precios: 14/11/2023
- Divisa: EUR

**AE90FEN-EX135** u AE90/FEN-EX135. Detector FENWALL ATEX - AE90/FEN-EX135. Detector FENWALL ATEX Aguilera
Precio: 852.00
Detector térmico-termostático alojado en una caja de aluminio IP65 de 10cm,indicado para instalaciones especiales, tales como depósitos y tanques de líquidos. Existen varios modelos calibrados a diferentes temperaturas, (61º,71º, 88º, 98º,107º, 135º, 163º, 182º, 232º, 260º, 315º y 398º) tanto de circuito abierto como cerrado. certificado ATEX ExII C, 2GD EExd II T6
