# De AE90/FEN232 a AE90/FEN398 - Detectores FENWALL - Detectores Aguilera

- Propiedad del archivo: CONSTRUNARIO
- Formato: FIEBDC-3/2012
- Programa: Construnario Versión 3.51
- Fecha de los precios: 14/11/2023
- Divisa: EUR

**AE90FEN23239** u De AE90/FEN232 a AE90/FEN398 - Detectores FENWALL - Detectores Aguilera
Precio: 559.00
Detector térmico-termostático para instalaciones especiales, tales como depósitos y tanques de líquidos. Existen varios modelos calibrados a diferentes temperaturas, (61º,71º, 88º, 98º,107º, 135º, 163º, 182º, 232º, 260º, 315º y 398º) tanto de circuito abierto como cerrado.
