# Módulo de 2 entradas digitales, referencia AE/94-2E de Aguilera - Módulos algorítmicos Aguilera

- Propiedad del archivo: CONSTRUNARIO
- Formato: FIEBDC-3/2012
- Programa: Construnario Versión 3.51
- Fecha de los precios: 14/11/2023
- Divisa: EUR

**AE94_2E** u Módulo de 2 entradas digitales, referencia AE/94-2E de Aguilera - Módulos algorítmicos Aguilera
Precio: 74.50
Unidad microprocesada diseńada para ser utilizada con las centrales de alarma contra incendios algorítmicas de AGUILERA ELECTRONICA, gestiona las comunicaciones y el control de seńales de entradas libres de tensión
