# Módulo de maniobras, 2 salidas, referencia AE/94-2S de Aguilera - Módulos algorítmicos Aguilera

- Propiedad del archivo: CONSTRUNARIO
- Formato: FIEBDC-3/2012
- Programa: Construnario Versión 3.51
- Fecha de los precios: 14/11/2023
- Divisa: EUR

**AE94_2S** u Módulo de maniobras, 2 salidas, referencia AE/94-2S de Aguilera - Módulos algorítmicos Aguilera
Precio: 82.50
Unidades microprocesadas diseñadas para ser utilizadas con las centrales de detección de incendio algorítmicas de AGUILERA ELECTRONICA, gestionan las comunicaciones y el control de señales de salidas.
