# Fuente de alimentación conmutada 5A, analógica, referencia AE/94-FA de Aguilera - Equipos complementarios Aguilera

- Propiedad del archivo: CONSTRUNARIO
- Formato: FIEBDC-3/2012
- Programa: Construnario Versión 3.51
- Fecha de los precios: 14/11/2023
- Divisa: EUR

**AE94_FA** u Fuente de alimentación conmutada 5A, analógica, referencia AE/94-FA de Aguilera - Equipos complementarios Aguilera
Precio: 605.00
Fuente de alimentación conmutada, con un circuito de control microprocesado, diseñadas según la normativa europea EN 54-4
