# Central de alarma para telefonía móvil, referencia AE/AX30TRI de Aguilera - AE/AX30TRI. Central de alarma para telefonía móvil Aguilera

- Propiedad del archivo: CONSTRUNARIO
- Formato: FIEBDC-3/2012
- Programa: Construnario Versión 3.51
- Fecha de los precios: 14/11/2023
- Divisa: EUR

**AEAX30TRI** u Central de alarma para telefonía móvil, referencia AE/AX30TRI de Aguilera - AE/AX30TRI. Central de alarma para telefonía móvil Aguilera
Precio: 1187.00
La central de alarmas modelo AE/AX30TRI es una central de control de incendio y repetición de alarmas externas para tres operadores distintos. Se compone básicamente de: - Fuente de alimentación y cargador de baterías. - Bucle de detección de fuego. - Circuito de control de extinción automática que nos proporciona una salida vigilada para activar una electroválvula. - Salida por relé (24 V). - Salida de 12 Vcc (500 mA.) para usos varios externos a la central. - Control de 30 entradas de alarmas externas, normalmente abiertas o normalmente cerradas seleccionables mediante un conmutador, (salidas de las 30 alarmas a través de relés libres de potencial normalmente abiertas o cerradas seleccionables mediante un selector). - Para las 14 primeras salidas más alarma de fuego y alarma de fallo general se dispone de tres conectores Sub-D de 37 pines para utilizar independientemente por cada operador. Esta información se repite simultáneamente en los tres conectores. - Para las 16 salidas restantes se dispone de un solo conector Sub-D de 37 pines. - Repetición mediante dos relés conmutados de 2 A libres de tensión de las entradas 1 y 30. - Control de 1 salida de FUEGO y 1 salida de FALLO GENERAL normalmente cerradas a través de los 3 primeros conectores Sub-D de 37 pines. - Relés conmutados de 2 A libres de tensión para: - Alarma de fuego. - Alarma de fallo general (normalmente excitado). - Parada de ventilación seleccionable con fuego nivel 1 o con fuego nivel 2. - Señalizaciones ópticas y acústicas, además de los mandos necesarios para el manejo de la instalación.
