# Barrera óptica lineal de detección de incendios, referencia AE/BFONE de Aguilera - Óptico acústicos Aguilera

- Propiedad del archivo: CONSTRUNARIO
- Formato: FIEBDC-3/2012
- Programa: Construnario Versión 3.51
- Fecha de los precios: 14/11/2023
- Divisa: EUR

**AEBFONE** u Barrera óptica lineal de detección de incendios, referencia AE/BFONE de Aguilera - Óptico acústicos Aguilera
Precio: 753.00
Barrera óptica lineal de humos por reflexión. Certificada según EN 54-12. Alcance hasta 120 m (con el Kit de reflectores) Función de alineación automática en 1 minuto. Corrección del movimiento estructural del edificio y tecnología de cancelación de la luz que minimizan las alarmas no deseadas. Tres niveles de ajuste de sensibilidad. Consumo en reposo 5mA.
