# Barrera óptica infrarroja, referencia AE/B03000 de Aguilera - AE/BO3000. Barrera óptica infrarroja Aguilera

- Propiedad del archivo: CONSTRUNARIO
- Formato: FIEBDC-3/2012
- Programa: Construnario Versión 3.51
- Fecha de los precios: 14/11/2023
- Divisa: EUR

**AEBO3000** u Barrera óptica infrarroja, referencia AE/B03000 de Aguilera - AE/BO3000. Barrera óptica infrarroja Aguilera
Precio: 1363.00
El detector lineal de humo de rayos infrarrojos AE/BO3000 ha sido diseñado utilizando la última tecnología óptica de detección de incendios. Este detector ofrece una protección eficaz para grandes espacios abiertos con techos altos. Muy adecuado también para aplicaciones donde la instalación de detectores puntuales de humo presenta dificultades
