# Barrera lineal infrarroja Atex, referebcia AE/BO3000EX de Aguilera - Óptico acústicos Aguilera

- Propiedad del archivo: CONSTRUNARIO
- Formato: FIEBDC-3/2012
- Programa: Construnario Versión 3.51
- Fecha de los precios: 14/11/2023
- Divisa: EUR

**AEBO3000EX** u Barrera lineal infrarroja Atex, referebcia AE/BO3000EX de Aguilera - Óptico acústicos Aguilera
Precio: 5353.00
Barrera lineal infrarroja Atex, referebcia AE/BO3000EX de Aguilera
