# Unidad de control + 1 emisor + 1 espejo, referencia AE/BO5000-50A de Aguilera - Detectores Aguilera

- Propiedad del archivo: CONSTRUNARIO
- Formato: FIEBDC-3/2012
- Programa: Construnario Versión 3.51
- Fecha de los precios: 14/11/2023
- Divisa: EUR

**AEBO5000-50A** u Unidad de control + 1 emisor + 1 espejo, referencia AE/BO5000-50A de Aguilera - Detectores Aguilera
Precio: 968.00
Se compone de un emisor, una unidad de control para su instalación a nivel del suelo y un espejo reflector. Certificada y homologada según norma EN 54-12. Alineación asistida por puntero láser incorporado. Compensación automática de la suciedad. Auto-alineación de la barrera y sistema “AutoOptimise” para ajuste fino automático. Sistema de fijación “Easifit”. Consumo máximo en reposo 12mA y en alarma 52mA. La unidad de control admite hasta 4 emisores. Para distancias < 50 m es necesario un espejo. Para distancias hasta 100 m son necesarios 4 espejos.
