# AE/BO600-100. Barrera óptica Infrarroja por reflexión - Barreras ópticas Aguilera

- Propiedad del archivo: CONSTRUNARIO
- Formato: FIEBDC-3/2012
- Programa: Construnario Versión 3.51
- Fecha de los precios: 14/11/2023
- Divisa: EUR

**AEBO600-100** u AE/BO600-100. Barrera óptica Infrarroja por reflexión - Barreras ópticas Aguilera
Precio: 725.87
Barrera ?óptica Infrarroja por reflexión de Aguilera Electrónica.
