# AEC-CCP - Clips en polipropileno beige - Clips Aguilera

- Propiedad del archivo: CONSTRUNARIO
- Formato: FIEBDC-3/2012
- Programa: Construnario Versión 3.51
- Fecha de los precios: 14/11/2023
- Divisa: EUR

**AEC-CCP** u AEC-CCP - Clips en polipropileno beige - Clips Aguilera
Precio: 1.29
Clips en polipropileno beige
