# AEC-CJCF - Caja de conexión en fibra de vidrio - Cajas de conexión en fibra de vidrio Aguilera

- Propiedad del archivo: CONSTRUNARIO
- Formato: FIEBDC-3/2012
- Programa: Construnario Versión 3.51
- Fecha de los precios: 14/11/2023
- Divisa: EUR

| Código | Ud | Descripción | Precio |
|---|---|---|---|
| AEC-CJCF | u | AEC-CJCF - Caja de conexión en fibra de vidrio - Cajas de conexión en fibra de vidrio Aguilera | 475.20 |
