# AEC-CJCP. Caja de conexión plástica - Cajas de conexión plástica Aguilera

- Propiedad del archivo: CONSTRUNARIO
- Formato: FIEBDC-3/2012
- Programa: Construnario Versión 3.51
- Fecha de los precios: 14/11/2023
- Divisa: EUR

**AEC-CJCP** u AEC-CJCP. Caja de conexión plástica - Cajas de conexión plástica Aguilera
Precio: 117.22
Caja de conexión plástica de Aguilera Electrónica.
