# AEC-CJFLF. Caja de conexión en fibra de vidrio (con resistencia de 8K2) - Cajas de conexión en fibra de vidrio Aguilera

- Propiedad del archivo: CONSTRUNARIO
- Formato: FIEBDC-3/2012
- Programa: Construnario Versión 3.51
- Fecha de los precios: 14/11/2023
- Divisa: EUR

**AEC-CJFLF** u AEC-CJFLF. Caja de conexión en fibra de vidrio (con resistencia de 8K2) - Cajas de conexión en fibra de vidrio Aguilera
Precio: 589.05
Caja de conexión en fibra de vidrio (con resistencia de 8K2) de Aguilera Electrónica.
