# AEC-CJFLP. Caja de conexión plástica ( para módulo AEC-430) - Cajas de conexión plástica Aguilera

- Propiedad del archivo: CONSTRUNARIO
- Formato: FIEBDC-3/2012
- Programa: Construnario Versión 3.51
- Fecha de los precios: 14/11/2023
- Divisa: EUR

**AEC-CJFLP** u AEC-CJFLP. Caja de conexión plástica ( para módulo AEC-430) - Cajas de conexión plástica Aguilera
Precio: 126.72
Caja de conexión plástica ( para Módulo AEC-430) de Aguilera Electrónica.
