# AEC-CJPH. Pasahilos - Pasahilos Aguilera

- Propiedad del archivo: CONSTRUNARIO
- Formato: FIEBDC-3/2012
- Programa: Construnario Versión 3.51
- Fecha de los precios: 14/11/2023
- Divisa: EUR

**AEC-CJPH** u AEC-CJPH. Pasahilos - Pasahilos Aguilera
Precio: 51.50
Pasahilos para las cajas de conexión y de fin de línea. Orificio de 4 mm de diámetro para cable sensor.
