# AEC-SA. Soporte adhesivo (requiere abrazadera plástica y pegamento) - Soporte adhesivo Aguilera

- Propiedad del archivo: CONSTRUNARIO
- Formato: FIEBDC-3/2012
- Programa: Construnario Versión 3.51
- Fecha de los precios: 14/11/2023
- Divisa: EUR

**AEC-SA** u AEC-SA. Soporte adhesivo (requiere abrazadera plástica y pegamento) - Soporte adhesivo Aguilera
Precio: 4.75
Soporte adhesivo (requiere abrazadera plástica y pegamento) de Aguilera Electrónica.
