# AEC-SBA - Soporte de sujeción ancho con clip - Soporte de sujeción Aguilera

- Propiedad del archivo: CONSTRUNARIO
- Formato: FIEBDC-3/2012
- Programa: Construnario Versión 3.51
- Fecha de los precios: 14/11/2023
- Divisa: EUR

**AEC-SBA** u AEC-SBA - Soporte de sujeción ancho con clip - Soporte de sujeción Aguilera
Precio: 6.34
Soporte de sujeción ancho con clip de Aguilera Electrónica.
