# AEC-SBN. Soporte de montaje estrecho. Metal + clip - Soporte de montaje Aguilera

- Propiedad del archivo: CONSTRUNARIO
- Formato: FIEBDC-3/2012
- Programa: Construnario Versión 3.51
- Fecha de los precios: 14/11/2023
- Divisa: EUR

**AEC-SBN** u AEC-SBN. Soporte de montaje estrecho. Metal + clip - Soporte de montaje Aguilera
Precio: 7.92
Soporte de montaje estrecho. Metal + clip de Aguilera Electrónica.
