# AEC-SBW - Soporte de montaje ancho. Metal + clip - Soportes Aguilera

- Propiedad del archivo: CONSTRUNARIO
- Formato: FIEBDC-3/2012
- Programa: Construnario Versión 3.51
- Fecha de los precios: 14/11/2023
- Divisa: EUR

| Código | Ud | Descripción | Precio |
|---|---|---|---|
| AEC-SBW | u | AEC-SBW - Soporte de montaje ancho. Metal + clip - Soportes Aguilera | 7.92 |
