# AEC-SLAIN - Soporte en "L" en acero inoxidable y con clip AE-CCN - Soporte en "L" Aguilera

- Propiedad del archivo: CONSTRUNARIO
- Formato: FIEBDC-3/2012
- Programa: Construnario Versión 3.51
- Fecha de los precios: 14/11/2023
- Divisa: EUR

| Código | Ud | Descripción | Precio |
|---|---|---|---|
| AEC-SLAIN | u | AEC-SLAIN - Soporte en "L" en acero inoxidable y con clip AE-CCN - Soporte en "L" Aguilera | 34.42 |
