# AEC-SRAI. Soporte acero inoxidable con rosca americana - Soportes Aguilera

- Propiedad del archivo: CONSTRUNARIO
- Formato: FIEBDC-3/2012
- Programa: Construnario Versión 3.51
- Fecha de los precios: 14/11/2023
- Divisa: EUR

**AEC-SRAI** u AEC-SRAI. Soporte acero inoxidable con rosca americana - Soportes Aguilera
Precio: 17.09
Soporte acero inoxidable con rosca americana de Aguilera Electrónica.
