# AEC-SRG. Soporte galvanizado con rosca americana - Soportes Aguilera

- Propiedad del archivo: CONSTRUNARIO
- Formato: FIEBDC-3/2012
- Programa: Construnario Versión 3.51
- Fecha de los precios: 14/11/2023
- Divisa: EUR

**AEC-SRG** u AEC-SRG. Soporte galvanizado con rosca americana - Soportes Aguilera
Precio: 6.34
Soporte galvanizado con rosca americana de Aguilera Electrónica.
