# AEC-SRGA - Soporte con aislador de goma y rosca americana - Soporte con aislador de goma y rosca americana Aguilera

- Propiedad del archivo: CONSTRUNARIO
- Formato: FIEBDC-3/2012
- Programa: Construnario Versión 3.51
- Fecha de los precios: 14/11/2023
- Divisa: EUR

**AEC-SRGA** u AEC-SRGA - Soporte con aislador de goma y rosca americana - Soporte con aislador de goma y rosca americana Aguilera
Precio: 15.84
Soporte con aislador de goma y rosca americana de Aguilera Electrónica.
