# AEC-SVA. Soporte para vigas o bandejas en acero - Soporte para vigas o bandejas Aguilera

- Propiedad del archivo: CONSTRUNARIO
- Formato: FIEBDC-3/2012
- Programa: Construnario Versión 3.51
- Fecha de los precios: 14/11/2023
- Divisa: EUR

**AEC-SVA** u AEC-SVA. Soporte para vigas o bandejas en acero - Soporte para vigas o bandejas Aguilera
Precio: 7.92
Soporte para vigas o bandejas en acero de Aguilera Electrónica.
