# AEC-SVHP. Soporte para vigas o bandejas en hierro cincado y con clip AE-CCN - Soporte para vigas o bandejas Aguilera

- Propiedad del archivo: CONSTRUNARIO
- Formato: FIEBDC-3/2012
- Programa: Construnario Versión 3.51
- Fecha de los precios: 14/11/2023
- Divisa: EUR

| Código | Ud | Descripción | Precio |
|---|---|---|---|
| AEC-SVHP | u | AEC-SVHP. Soporte para vigas o bandejas en hierro cincado y con clip AE-CCN - Soporte para vigas o bandejas Aguilera | 9.50 |
