# AEC-TG - Tensor galvanizado - Tensores Aguilera

- Propiedad del archivo: CONSTRUNARIO
- Formato: FIEBDC-3/2012
- Programa: Construnario Versión 3.51
- Fecha de los precios: 14/11/2023
- Divisa: EUR

| Código | Ud | Descripción | Precio |
|---|---|---|---|
| AEC-TG | u | AEC-TG - Tensor galvanizado - Tensores Aguilera | 17.42 |
