# AEC-XCR68M. Cable detector XCR L <1.519 m tú pr/al. 68 ºC con cable fiador - Cable detector tipo XCR Aguilera

- Propiedad del archivo: CONSTRUNARIO
- Formato: FIEBDC-3/2012
- Programa: Construnario Versión 3.51
- Fecha de los precios: 14/11/2023
- Divisa: EUR

**AEC-XCR68M** u AEC-XCR68M. Cable detector XCR L <1.519 m tú pr/al. 68 ºC con cable fiador - Cable detector tipo XCR Aguilera
Precio: 18.40
El detector de calor lineal es un cable térmico que consta de dos conductores acerados trenzados cubiertos por una capa de polímero sensible al calor. Al alcanzar la temperatura, se provoca el contacto entre los dos conductores, generando la señal de alarma. Disponible en varias temperaturas de disparo. Cómo características principales destacamos: Su resistividad de 0.65 /m que nos permite identificar la distancia a la fuente de calor. Idóneo para proteger bandejas de cables, túneles cintas transportadoras, petroquímicas, almacenes, maquinaria... Modelos -M con fiador externo de acero para facilidad de instalación. Diámetro 4mm. Área de cobertura extendida hasta 15,2 metros. Homologaciones UL y FM. Cobertura de fluoropolímero, muy resistente a la abrasión y a altas temperaturas, para uso en ambientes extremadamente agresivos. Resistente a la intemperie.
