# Central convencional 4 zonas, caja metálica, referencia AE/C5-4M de Aguilera - Centrales Aguilera

- Propiedad del archivo: CONSTRUNARIO
- Formato: FIEBDC-3/2012
- Programa: Construnario Versión 3.51
- Fecha de los precios: 14/11/2023
- Divisa: EUR

**AEC5-4M** u Central convencional 4 zonas, caja metálica, referencia AE/C5-4M de Aguilera - Centrales Aguilera
Precio: 218.00
De iguales características que la central AE/C5-2M pero con 4 zonas de detección convencional. Certificadas CE según EN 54 partes 2 y 4. Dimensiones AE/C5-4M: 320 x 220 x 80. Peso: 2.8 Kg.
