# Central de 8, 12 y 16 zonas en caja modular, referencia AE/C5-8-16 de Aguilera - Centrales Aguilera

- Propiedad del archivo: CONSTRUNARIO
- Formato: FIEBDC-3/2012
- Programa: Construnario Versión 3.51
- Fecha de los precios: 14/11/2023
- Divisa: EUR

**AEC5-8-16** u Central de 8, 12 y 16 zonas en caja modular, referencia AE/C5-8-16 de Aguilera - Centrales Aguilera
Precio: 506.00
Central microprocesada modular fabricada según EN 54-2 y EN 54-4. - Capacidad modular entre 8, 12 y 16 zonas de detección convencional con final de línea activo. - Salidas vigiladas de evacuación. - Relé de fuego y avería. - Modo prueba de zonas. - Teclas de control y leds de indicación de estados. - Capacidad para una batería de 12V /18Ah. - Dimensiones: 462 X 345 X 120 - La central de 12 zonas se solicita realizando el pedido de una central AE/C5-8-16 y una tarjeta de 4 zonas AE/C5-MZ4. - La central de 16 zonas se solicita realizando el pedido de una central AE/C5-8-16 y dos tarjetas de 4 zonas AE/C5-MZ4.
