# Central de 8 zonas en caja ABS, referencia AE/C5-8P de Aguilera. 340X290X100 - Centrales Aguilera

- Propiedad del archivo: CONSTRUNARIO
- Formato: FIEBDC-3/2012
- Programa: Construnario Versión 3.51
- Fecha de los precios: 14/11/2023
- Divisa: EUR

**AEC5-8P** u Central de 8 zonas en caja ABS, referencia AE/C5-8P de Aguilera. 340X290X100 - Centrales Aguilera
Precio: 278.00
De similares características que la central AE/C5-4P pero con 8 zonas de detección convencional. Dispone de selección de zona de pulsadores o zona de detectores, retardo de las salidas y conexión al módulo de relés AE/C5-R8. Dimensiones 340X290X100. Permite su control remoto mediante el módulo AE/C5-IDC y el software de telecontrol AGE44.
