# AE/C5-MZ4. Tarjeta de ampliación de 4 zonas - Central de 8, 12 y 16 zonas en caja modular Aguilera

- Propiedad del archivo: CONSTRUNARIO
- Formato: FIEBDC-3/2012
- Programa: Construnario Versión 3.51
- Fecha de los precios: 14/11/2023
- Divisa: EUR

**AEC5-MZ4** u AE/C5-MZ4. Tarjeta de ampliación de 4 zonas - Central de 8, 12 y 16 zonas en caja modular Aguilera
Precio: 39.50
Tarjeta de ampliación de 4 zonas de Aguilera Electrónica.
