# Detector óptico de humos, referencia AE/C5-OP de Aguilera. Certificado LPCB según norma EN 54-7 - Detectores Aguilera

- Propiedad del archivo: CONSTRUNARIO
- Formato: FIEBDC-3/2012
- Programa: Construnario Versión 3.51
- Fecha de los precios: 14/11/2023
- Divisa: EUR

**AEC5-OP** u Detector óptico de humos, referencia AE/C5-OP de Aguilera. Certificado LPCB según norma EN 54-7 - Detectores Aguilera
Precio: 24.00
Detector óptico de humos certificado LPCB según norma EN 54-7. Detectores de bajo perfil con diseño atractivo. Fabricados con tecnología SMD, disponen de doble indicador luminoso, salida de alarma remota con misma base intercambiable de fácil conexión. Zócalo y protector de polvo incluidos. Conexión a 2 hilos. Alimentación entre 15 y 35 Vcc. Consumo: 35 ?A (reposo), 80 mA (alarma). Medidas: Ø 99 mm, altura con base incluida: 46 mm.
