# Módulos con 8 relés de salida, referencia AE/C5-R8 de Aguilera - Centrales Aguilera

- Propiedad del archivo: CONSTRUNARIO
- Formato: FIEBDC-3/2012
- Programa: Construnario Versión 3.51
- Fecha de los precios: 14/11/2023
- Divisa: EUR

**AEC5-R8** u Módulos con 8 relés de salida, referencia AE/C5-R8 de Aguilera - Centrales Aguilera
Precio: 75.00
Módulo de 8 relés remotos para la central AE/C5-8-16. Dispone de contactos libres de tensión NA o NC seleccionables individualmente mediante un jumper. - Los relés se activan individualmente en caso de alarma de zona. - El módulo necesita alimentación externa de 24 Vcc. - Distancia máxima de la central 1000 m, número máximo de módulos: 2.
