# AECL-ADWEXII - Unidad de control detector lineal EX II - Detector térmico líneal Aguilera

- Propiedad del archivo: CONSTRUNARIO
- Formato: FIEBDC-3/2012
- Programa: Construnario Versión 3.51
- Fecha de los precios: 14/11/2023
- Divisa: EUR

**AECL-ADWEXII** u AECL-ADWEXII - Unidad de control detector lineal EX II - Detector térmico líneal Aguilera
Precio: 4632.00
Versión del detector AECL-ADW para zonas Ex II, de idénticas características excepto: Nivel de protección de la caja: IEEx nR IIC T6 IP 65. Dimensiones: 160 x 160 x 90 mm.
