# AECL-ART535 - Sensor de temperatura exterior - Detector térmico líneal Aguilera

- Propiedad del archivo: CONSTRUNARIO
- Formato: FIEBDC-3/2012
- Programa: Construnario Versión 3.51
- Fecha de los precios: 14/11/2023
- Divisa: EUR

**AECL-ART535** u AECL-ART535 - Sensor de temperatura exterior - Detector térmico líneal Aguilera
Precio: 241.00
Sensor de temperatura externo para la compensación de temperatura.
