# AECL-RIM36. Módulo interfaz de relé - Accesorios Aguilera

- Propiedad del archivo: CONSTRUNARIO
- Formato: FIEBDC-3/2012
- Programa: Construnario Versión 3.51
- Fecha de los precios: 14/11/2023
- Divisa: EUR

**AECL-RIM36** u AECL-RIM36. Módulo interfaz de relé - Accesorios Aguilera
Precio: 259.00
Este módulo gestiona las alarmas individuales y las señales previas “Diff” y “Max” disponible por contactos de relé. Los relés son programables mediante el software de configuración “ADW Config”. Características: – Tensión de alimentación: 5 Vcc. – Max. carga de salida de relé: 50/1/30Vdc/A/W – Dimensiones: 95x58x17mm
