# AECL-TA - Tubo detector de acero - Detector térmico líneal Aguilera

- Propiedad del archivo: CONSTRUNARIO
- Formato: FIEBDC-3/2012
- Programa: Construnario Versión 3.51
- Fecha de los precios: 14/11/2023
- Divisa: EUR

**AECL-TA** m AECL-TA - Tubo detector de acero - Detector térmico líneal Aguilera
Precio: 33.91
Tubo de acero inoxidable. Incluye abrazaderas especiales para el montaje del tubo, conector y tapón final. Distancia entre cada abrazadera: 0,8 m Diámetro externo: 5 mm; Diámetro interno: 4 mm Longitud: 6 m
