# AECL-TC - Tramo de 5.5 m tubo detector de cobre - Detector térmico líneal Aguilera

- Propiedad del archivo: CONSTRUNARIO
- Formato: FIEBDC-3/2012
- Programa: Construnario Versión 3.51
- Fecha de los precios: 14/11/2023
- Divisa: EUR

**AECL-TC** u AECL-TC - Tramo de 5.5 m tubo detector de cobre - Detector térmico líneal Aguilera
Precio: 23.66
Tubo de cobre con diámetro externo de 5 mm, diámetro interno de 4 mm y longitud de 5,5 m
