# AECL-TSL - Tubo espiral de cobre (5.5 m. de longitud) - Detector térmico líneal Aguilera

- Propiedad del archivo: CONSTRUNARIO
- Formato: FIEBDC-3/2012
- Programa: Construnario Versión 3.51
- Fecha de los precios: 14/11/2023
- Divisa: EUR

**AECL-TSL** u AECL-TSL - Tubo espiral de cobre (5.5 m. de longitud) - Detector térmico líneal Aguilera
Precio: 183.00
Tubo espiral de cobre con longitud de 5,5 m.
