# AECL-TSLA. Tubo espiral acero 5 m - Accesorios Aguilera

- Propiedad del archivo: CONSTRUNARIO
- Formato: FIEBDC-3/2012
- Programa: Construnario Versión 3.51
- Fecha de los precios: 14/11/2023
- Divisa: EUR

**AECL-TSLA** u AECL-TSLA. Tubo espiral acero 5 m - Accesorios Aguilera
Precio: 365.00
Bobina de acero inoxidable elemento sensor puntual 5m TU 5/4 St. de Aguilera Electrónica.
