# AECL-TSLL. Tubo espiral cobre de 10 m - Accesorios Aguilera

- Propiedad del archivo: CONSTRUNARIO
- Formato: FIEBDC-3/2012
- Programa: Construnario Versión 3.51
- Fecha de los precios: 14/11/2023
- Divisa: EUR

**AECL-TSLL** u AECL-TSLL. Tubo espiral cobre de 10 m - Accesorios Aguilera
Precio: 245.00
Bobina de cobre para prueba de funcionamiento 10 m TU 5/4 Cu de Aguilera Electrónica.
