# AECL-TSLLA. Tubo espiral acero 10 m - Accesorios Aguilera

- Propiedad del archivo: CONSTRUNARIO
- Formato: FIEBDC-3/2012
- Programa: Construnario Versión 3.51
- Fecha de los precios: 14/11/2023
- Divisa: EUR

**AECL-TSLLA** u AECL-TSLLA. Tubo espiral acero 10 m - Accesorios Aguilera
Precio: 1660.00
Bobina de acero inoxidable para prueba de funcionamiento 10m TU 5/4 Cu de Aguilera Electrónica.
