# AECL-TT - Tubo detector de teflón - bobina 50 m - Detector térmico líneal Aguilera

- Propiedad del archivo: CONSTRUNARIO
- Formato: FIEBDC-3/2012
- Programa: Construnario Versión 3.51
- Fecha de los precios: 14/11/2023
- Divisa: EUR

**AECL-TT50** m AECL-TT - Tubo detector de teflón - bobina 50 m - Detector térmico líneal Aguilera
Precio: 341.00
Tubo de teflón. Incluye abrazaderas especiales para el montaje del tubo, conector y tapón final. Unidades de envío: 100 metros, otras dimensiones mediante "corte especial" - Distancia entre cada abrazadera: 0,5 m - Diámetro externo: 6 mm - Diámetro interno: 4 mm - Longitud: 1 m
