# AECL-XA5 - Conexión de cobre-acero 5 mm - Detector térmico líneal Aguilera

- Propiedad del archivo: CONSTRUNARIO
- Formato: FIEBDC-3/2012
- Programa: Construnario Versión 3.51
- Fecha de los precios: 14/11/2023
- Divisa: EUR

| Código | Ud | Descripción | Precio |
|---|---|---|---|
| AECL-XA5 | u | AECL-XA5 - Conexión de cobre-acero 5 mm - Detector térmico líneal Aguilera | 145.89 |
