# AECL-XAP - Conexión acero-plástico 3 mm - Detector térmico líneal Aguilera

- Propiedad del archivo: CONSTRUNARIO
- Formato: FIEBDC-3/2012
- Programa: Construnario Versión 3.51
- Fecha de los precios: 14/11/2023
- Divisa: EUR

**AECL-XAP** u AECL-XAP - Conexión acero-plástico 3 mm - Detector térmico líneal Aguilera
Precio: 2.50
Conexión acero-plástico 3 mm. Para tuberías de diámetro interior de 3 mm.
