# AECL-XC5 - Conexión de cobre tubo-tubo 5 mm - Detector térmico líneal Aguilera

- Propiedad del archivo: CONSTRUNARIO
- Formato: FIEBDC-3/2012
- Programa: Construnario Versión 3.51
- Fecha de los precios: 14/11/2023
- Divisa: EUR

**AECL-XC5** u AECL-XC5 - Conexión de cobre tubo-tubo 5 mm - Detector térmico líneal Aguilera
Precio: 10.20
Conexión de cobre tubo-tubo 5 mm.
